# Bastidor serie Duofix para urinario, referencia 111.617.00.1 de Geberit. 98 cm, universal, para accionamiento superior - de Geberit

- Propiedad del archivo: CONSTRUNARIO
- Formato: FIEBDC-3/2012
- Programa: Construnario Versión 3.51
- Fecha de los precios: 14/03/2024
- Divisa: EUR

**111617001** u Bastidor serie Duofix para urinario, referencia 111.617.00.1 de Geberit. 98 cm, universal, para accionamiento superior - de Geberit
Precio: 429.70
Información técnica - Presión dinámica 1-8 bar - Presión de prueba del agua máxima 16 bar - Presión de prueba del aire máxima / gas inerte 3 bar - Temperatura máxima del agua 30 °C - Caudal a 1 bar sin limitador de flujo 0.3 l/s - Caudal a 1 bar con limitador de flujo 0.18 l/s Aplicación - Para El Montaje en pared de obra o pared ligera - Para la instalación en una pared ligera de altura completa - Para El Montaje de urinarios - Para estructura del suelo 0 - 20 cm - Para sistemas neumáticos de descarga Geberit Para urinarios Características - Bastidor con orificios ø 9 mm para la fijación en pared ligera - Patas galvanizadas, ajustables 0 - 20 cm, con marca de posición - Autoportante - Bastidor con perfil en C 4x4 cm - Bastidor con imprimación color azul - En caso de instalación en suelo terminado, las patas de apoyo son retráctiles 5 cm - Pletina de apoyo orientable, para la instalación en perfiles UW 50 y UW 75 - Conexión al suministro de agua 1/2" - Conexión al suministro de agua, montaje sin herramientas - Conexión al suministro de agua, de obturación radial - Llave de paso con regulador, premontada - Protector de Tubo montado - Terminal disponible - El cajetín premontaje protege El registro contra la humedad y la suciedad - cajetín premontaje pretroquelado que permite acortarlo sin herramientas Suministro - Carcasa, llave de paso con regulador, tubo de protección y terminal - cajetín de premontaje con tapa - Conexión R 1/2" - Tubo de conexión entre tubo de descarga Ø 32 mm y urinario, incl. junta para urinario - Sifón ø 50 mm, incl. junta para urinario - Codo de desagüe, reduce Ø 63/57 mm a Ø 50/44 mm, incl. junta para sifón - 2 varillas roscadas M8 para fijación de urinario - Material de fijación Código EAN: 4025416755937
