# Bastidor serie Duofix para urinario, referencia 111.686.00.1 de Geberit. 112–130 cm, universal, para sistema de descarga visto - de Geberit

- Propiedad del archivo: CONSTRUNARIO
- Formato: FIEBDC-3/2012
- Programa: Construnario Versión 3.51
- Fecha de los precios: 14/03/2024
- Divisa: EUR

**111686001** u Bastidor serie Duofix para urinario, referencia 111.686.00.1 de Geberit. 112–130 cm, universal, para sistema de descarga visto - de Geberit
Precio: 275.40
Aplicación: • Para la instalación en una pared de sistema Duofix de altura completa. • Para la instalación en una pared ligera de altura completa. • Para estructura del suelo 0-20 cm. • Para la instalación en una pared de sistema Duofix de altura parcial, delante de una pared maciza o de una pared de construcción en seco. • Para el montaje en pared de obra o pared ligera. • Para el montaje en construcción de altura parcial o de altura total de la estancia, delante de una pared de obra o pared ligera. • Para el montaje de urinarios. • Para el montaje de urinarios con control integrado. • Para el montaje de urinarios sin agua. • Para urinarios Geberit Preda. • Para urinarios Geberit Selva. • Para sistemas de descarga vistos. Características: • Bastidor con orificios ø 9 mm para la fijación en construcción con panel de madera. • Patas galvanizadas, ajustables 0-20 cm, con marca de posición. • Autoportante. • Bastidor con perfil en C 4x4 cm. • Bastidor con imprimación color azul. • En caso de instalación en suelo terminado, las patas de apoyo son retráctiles 5 cm. • Pletina de apoyo orientable, para la instalación en perfiles UW 50 y UW 75. • Patas autobloqueantes, para la alineación del bastidor en altura sin herramientas. • Altura del elemento adaptable al urinario, 112-130 cm. • Posiciones de conexión ajustadas para el urinario Geberit Preda. • Fijación para sumidero Rp 1/2, altura y orientación ajustables. • Abrazadera para codo de desagüe, altura ajustable e isofónica. • Fijaciones de urinario M8, ancho y altura ajustables. • Travesaños con marca en el centro, ajustables sin herramientas. • Marcas de las posiciones de conexión para los urinarios Geberit Preda y Geberit Selva. • Accesorios para fijación adicional de urinario cerámico. • Tapón de protección para prueba de presión con agua fría hasta 15 bar/1500 kPa como máximo. Suministro: • Conexión al suministro de agua R 1/2", apta para MeplaFix. • Tapón de protección. • Codo de conexión de polietileno de alta densidad, ø 63 / 50 mm. • Tapón de protección. • Junta ø 57/50 mm. • Sifón ø 50 mm, incl. junta para urinario. • 2 varillas roscadas M8 para fijación de urinario. • Material de fijación. Código EAN: 4025416801702
