# Bastidor serie Duofix, referencia 111.790.00.1 de Geberit. Con barra de apoyo, 112 cm, sin barreras: B'=36.5cm, H'=112cm, T'=4cm - de Geberit

- Propiedad del archivo: CONSTRUNARIO
- Formato: FIEBDC-3/2012
- Programa: Construnario Versión 3.51
- Fecha de los precios: 14/03/2024
- Divisa: EUR

**111790001** u Bastidor serie Duofix, referencia 111.790.00.1 de Geberit. Con barra de apoyo, 112 cm, sin barreras: B'=36.5cm, H'=112cm, T'=4cm - de Geberit
Precio: 217.70
Elemento de instalación universal Duofix para soportes, para soluciones sin barreras altura de construcción: 112 (profundidad) dimensiones: anchura: 36,5 cm, espesor: 4 cm Código EAN: 4025416334088
