# Bastidor Geberit Duofix para bidé, 82 cm, universal: 50x10cm, - de Geberit

- Propiedad del archivo: CONSTRUNARIO
- Formato: FIEBDC-3/2012
- Programa: Construnario Versión 3.51
- Fecha de los precios: 14/03/2024
- Divisa: EUR

**111515001** Bastidor Geberit Duofix para bidé, 82 cm, universal: 50x10cm, - de Geberit
Precio: 313.90
Geberit Duofix
