# Bastidor Geberit Duofix para urinario, 112–130 cm, universal, con sistema de descarga para urinarios Basic - de Geberit

- Propiedad del archivo: CONSTRUNARIO
- Formato: FIEBDC-3/2012
- Programa: Construnario Versión 3.51
- Fecha de los precios: 14/03/2024
- Divisa: EUR

**111695115** Bastidor Geberit Duofix para urinario, 112–130 cm, universal, con sistema de descarga para urinarios Basic - de Geberit
Precio: 693.00
Geberit Duofix
