# Bastidor Geberit Duofix para urinario, 112–130 cm, universal, para sistema de descarga para urinarios oculto - de Geberit

- Propiedad del archivo: CONSTRUNARIO
- Formato: FIEBDC-3/2012
- Programa: Construnario Versión 3.51
- Fecha de los precios: 14/03/2024
- Divisa: EUR

**111689001** Bastidor Geberit Duofix para urinario, 112–130 cm, universal, para sistema de descarga para urinarios oculto - de Geberit
Precio: 410.20
Geberit Duofix
