# Bastidor serie Duofix, referencia 111.535.00.1 de Geberit. Para bidé, 98 cm, universal - de Geberit

- Propiedad del archivo: CONSTRUNARIO
- Formato: FIEBDC-3/2012
- Programa: Construnario Versión 3.51
- Fecha de los precios: 14/03/2024
- Divisa: EUR

**111535001** u Bastidor serie Duofix, referencia 111.535.00.1 de Geberit. Para bidé, 98 cm, universal - de Geberit
Precio: 325.10
Aplicaciones Para el montaje en pared ligera Para la instalación delante de pared con altura parcial Para la instalación delante de pared sistema Geberit Duofix de altura parcial Para bidés suspendidos con grifos de encimera Para alturas de recrecido de 0–20 cm Código EAN: 4025416847441
