# Bastidor serie Duofix, referencia 111.581.00.1 de Geberit. Para ducha, 130 cm, con sifón de pared, grifo mural empotrado, para a - de Geberit

- Propiedad del archivo: CONSTRUNARIO
- Formato: FIEBDC-3/2012
- Programa: Construnario Versión 3.51
- Fecha de los precios: 14/03/2024
- Divisa: EUR

**111581001** u Bastidor serie Duofix, referencia 111.581.00.1 de Geberit. Para ducha, 130 cm, con sifón de pared, grifo mural empotrado, para a - de Geberit
Precio: 519.70
Bastidor serie Duofix, referencia 111.581.00.1 de Geberit. Para ducha, 130 cm, con sifón de pared, grifo mural empotrado, para altura de solado en la entrada 65–90 mm Capacidad de descarga 0.4 l/s Altura de sifón 30 mm Aplicaciones Para la fijación de las aguas residuales en una única alcachofa Para instalación con espesores de suelo muy reducidos Para la evacuación de agua en duchas de obra a ras de suelo Para alturas de solado ? 65 mm en la entrada Para el montaje en pared ligera Para grifos empotrados y grifos vistos Para grifos murales empotrados Para impermeabilizaciones combinadas Para la instalación en pared con altura completa o delante de pared con altura parcial Para la instalación en pared con altura completa Para la instalación en paredes de sistema Geberit Duofix de altura completa o parcial Código EAN: 4025416289012
