# Bastidor serie Duofix para ducha, referencia 111.587.00.1 de Geberit. 130 cm, con sifón de pared, grifo mural visto - de Geberit

- Propiedad del archivo: CONSTRUNARIO
- Formato: FIEBDC-3/2012
- Programa: Construnario Versión 3.51
- Fecha de los precios: 14/03/2024
- Divisa: EUR

**111587001** u Bastidor serie Duofix para ducha, referencia 111.587.00.1 de Geberit. 130 cm, con sifón de pared, grifo mural visto - de Geberit
Precio: 466.00
Bastidor serie Duofix para ducha, referencia 111.587.00.1 de Geberit. 130 cm, con sifón de pared, grifo mural visto Aplicaciones Para el montaje en pared ligera Para impermeabilizaciones combinadas Para la instalación en pared con altura completa Para la instalación en pared con altura completa o delante de pared con altura parcial Para la evacuación de agua en duchas de obra a ras de suelo Para alturas de solado ? 90 mm en la entrada Para grifos murales vistos Propiedades Control de calidad según EN 1253-3 Bastidor autoportante con pintura polvo al horno Nivel de impermeabilización ajustable para conexiones estancas sin tensiones Babero de impermeabilización autoadhesivo, con tela laminada Tela laminada de impermeabilización premontada Tela laminada de impermeabilización con anchura de 10 cm, para conexión de sistemas de sellado Bastidor con orificios de ø 9 mm para la fijación en construcción con panel de madera Patas de apoyo con propiedades antideslizantes Pletinas de apoyo orientables Profundidad de placa de apoyo adecuada para instalación en perfil en U UW 50 y carril rail Geberit Duofix Placa de montaje para grifos ajustable en altura y profundidad Altura de entrada del sifón ajustable Espesor de revestimiento de 10–40 mm Adecuado para grosor de alicatado en el suelo de 2–26 mm Adecuado para grosor de alicatado en la pared de 2–35 mm Conexión de evacuación lateral Para altura de solado en la entrada 90–200 mm Código EAN: 4025416288954
