# Bastidor serie Duofix, referencia 111.593.00.1 de Geberit. Para ducha, 50 cm, con sifón de pared, para altura de solado en la en - de Geberit

- Propiedad del archivo: CONSTRUNARIO
- Formato: FIEBDC-3/2012
- Programa: Construnario Versión 3.51
- Fecha de los precios: 14/03/2024
- Divisa: EUR

**111593001** u Bastidor serie Duofix, referencia 111.593.00.1 de Geberit. Para ducha, 50 cm, con sifón de pared, para altura de solado en la en - de Geberit
Precio: 453.00
Bastidor serie Duofix, referencia 111.593.00.1 de Geberit. Para ducha, 50 cm, con sifón de pared, para altura de solado en la entrada 65–90 mm Capacidad de descarga 0.4 l/s Altura de sifón 30 mm Aplicaciones Para baños domésticos Para el montaje en pared ligera Para la instalación en pared con altura completa o delante de pared con altura parcial Para la instalación en pared con altura completa Para la instalación en paredes de sistema Geberit Duofix de altura completa o parcial Para la evacuación de agua en duchas de obra a ras de suelo Para impermeabilizaciones combinadas Para la fijación de las aguas residuales en una única alcachofa Para instalación con espesores de suelo muy reducidos Para alturas de solado ? 65 mm en la entrada Código EAN: 4025416289050
