# Bastidor serie Duofix para inodoro suspendido, referencia 111.598.00.5 de Geberit.112 cm, cisterna empotrada Sigma 12 cm, 4/2 l - de Geberit

- Propiedad del archivo: CONSTRUNARIO
- Formato: FIEBDC-3/2012
- Programa: Construnario Versión 3.51
- Fecha de los precios: 14/03/2024
- Divisa: EUR

**111598005** u Bastidor serie Duofix para inodoro suspendido, referencia 111.598.00.5 de Geberit.112 cm, cisterna empotrada Sigma 12 cm, 4/2 l - de Geberit
Precio: 388.80
Bastidor serie Duofix para inodoro suspendido, referencia 111.598.00.5 de Geberit.112 cm, cisterna empotrada Sigma 12 cm, 4/2 l Presión dinámica 0.1-10 bar Temperatura máxima del agua 25 °C Volumen de descarga, ajuste de fábrica 4 y 2 l Descarga total, rango de ajuste 4 / 4.5 / 6 / 7.5 l Descarga parcial, rango de ajuste 2-4 l Presión mínima de flujo para caudal calculado 0.5 bar Aplicaciones Para el montaje en pared ligera Para la instalación en pared con altura completa o delante de pared con altura parcial Para la instalación en pared con altura completa Para inodoros suspendidos con medidas de conexión según EN 33:2011 Para inodoros suspendidos con proyección de hasta 62 cm Para descargas simples, de doble volumen o interrumpibles Para alturas de recrecido de 0–20 cm Propiedades Bastidor autoportante con pintura polvo al horno Bastidor con orificios de ø 9 mm para la fijación en construcción con panel de madera Bastidor preparado para soportes de inodoros cerámicos con superficie de apoyo reducida Patas de apoyo galvanizadas Pata de apoyo ajustable 0–20 cm Patas de apoyo con propiedades antideslizantes Pletinas de apoyo orientables Profundidad de las pletinas de apoyo adecuada para instalación en perfiles en U, UW 50 y UW 75, y carriles raíl Geberit Duofix Codo de desagüe montable sin herramientas en diferentes posiciones de profundidad, área de ajuste de 45 mm Fijación para codo de desagüe aislada acústicamente Cisterna empotrada con accionamiento frontal Cisterna empotrada totalmente aislada contra la condensación Con los ajustes de fábrica es posible un aclarado inmediato Montaje y mantenimiento en la cisterna empotrada sin herramientas Conexión de suministro posterior o superior en el centro Cajetín premontaje para humedad y suciedad Cajetín premontaje para registro, puede ser recortado Con tubo guía para el suministro de agua para conexión de inodoros bidé Geberit AquaClean Fijación para conexión eléctrica Montaje en caja de alimentación y conexión Bastidor Geberit Duofix para inodoro suspendido, 112 cm, con cisterna empotrada Sigma 12 cm, 4 / 2 litros Código EAN: 4025416521143
