# Bastidor serie Duofix, referencia 111.375.00.5 de Geberit con cisterna empotrada Sigma de 12 cm (UP320) para discapacitados con - de Geberit

- Propiedad del archivo: CONSTRUNARIO
- Formato: FIEBDC-3/2012
- Programa: Construnario Versión 3.51
- Fecha de los precios: 14/03/2024
- Divisa: EUR

**111375005** u Bastidor serie Duofix, referencia 111.375.00.5 de Geberit con cisterna empotrada Sigma de 12 cm (UP320) para discapacitados con - de Geberit
Precio: 720.80
Aplicación: • Para inodoros con distancia de fijación de 18 cm o 23 cm. • Para el montaje en pared de obra o pared ligera. • Para el montaje en construcción de altura parcial o de altura total de la estancia, delante de una pared de obra o pared ligera. • Para la instalación en pared de obra. • Para la conexión de Geberit AquaClean. • Para una construcción sin barreras y adaptada a silla de ruedas. • Para la fijación de barras de apoyo. • Para estructura del suelo 0-20 cm. • Para inodoro suspendido con proyección > 62 cm. • No adecuado para empotrar en hormigón. Características: • Cisterna empotrada Geberit Sigma 12 cm (UP320) con accionamiento frontal. • Doble volumen de descarga con pulsador Geberit Sigma01, Sigma20, Sigma30, Sigma40, Sigma50, Sigma60, Sigma70 o Sigma80. • Descarga interrumpible con pulsador Sigma10 o Tango. • Volumen de descarga ajustable. • Con los ajustes de fábrica es posible una descarga posterior inmediata. • Montaje del pulsador y mantenimiento de la cisterna sin herramientas. • El cajetín premontaje puede montarse y acortarse sin herramientas. • El cajetín premontaje protege el registro contra la humedad y la suciedad. • Varillas de accionamiento isofónicas, ajuste rápido sin herramientas. • Cisterna empotrada totalmente aislada contra la condensación. • Conexión al suministro de agua universal, sin herramientas. • Latiguillo flexible a la llave de escuadra, montaje sin herramientas. • Autoportante. • Bastidor con perfil en C 4x4 cm. • Bastidor con imprimación color azul. • Posibilidad de empleo en inodoro suspendido con pequeña superficie de apoyo por medio de accesorios. • Fijación sin herramientas para el codo de desagüe, isofónica, profundidad ajustable en 8 posiciones, posición regulable 45 mm. • Patas autobloqueantes, para la alineación del bastidor en altura sin herramientas. • Patas galvanizadas, ajustables 0-20 cm, con marca de posición. • En caso de instalación en suelo terminado, las patas de apoyo son retráctiles 5 cm. • Pletina de apoyo orientable, para la instalación en perfiles UW 50 y UW 75. • Bastidor con orificios ø 9 mm para la fijación en construcción con panel de madera. • Placas de fijación para barras de apoyo en madera contrachapada, tratada para ser resistente al agua, altura ajustable. • Altura de instalación del inodoro ajustable en la fase de obra bruta, 41-46 cm. • Conexión al suministro de agua posterior/superior centrada. Código EAN: 4025416753100
