# Juego de anclaje de pared serie Duofix, referencia 111.815.00.1 de Geberit, para montaje individual - de Geberit

- Propiedad del archivo: CONSTRUNARIO
- Formato: FIEBDC-3/2012
- Programa: Construnario Versión 3.51
- Fecha de los precios: 14/03/2024
- Divisa: EUR

**111815001** u Juego de anclaje de pared serie Duofix, referencia 111.815.00.1 de Geberit, para montaje individual - de Geberit
Precio: 28.00
Información técnica - Material Fundición inyectada de zinc/acero/plástico Aplicación - Para la fijación de Bastidores Duofix delante de una pared de obra. Características - Profundidad ajustable, 13 - 20 cm. Suministro - Juego de anclajes a pared. - 2 varillas roscadas M10 con tuerca larga. - 2 soportes para placas de yeso, encajables. - Material de fijación. Código EAN: 4025416157762
