# Juego de soportes, referencia 111.847.00.1 de Geberit, para inodoros cerámicos con superficie de apoyo reducida - de Geberit

- Propiedad del archivo: CONSTRUNARIO
- Formato: FIEBDC-3/2012
- Programa: Construnario Versión 3.51
- Fecha de los precios: 14/03/2024
- Divisa: EUR

**111847001** u Juego de soportes, referencia 111.847.00.1 de Geberit, para inodoros cerámicos con superficie de apoyo reducida - de Geberit
Precio: 57.60
Aplicación - Para el apoyo adicional de inodoros cerámicos con una superficie de apoyo X inferior a 17 cm (superficie de apoyo X '= medida entre el borde inferior del inodoro cerámico y el centro del orificio de fijación del mismo). - En los siguientes inodoros cerámicos es necesario montar el soporte: 1) Marca: Flaminia (Italia - www.ceramicaflaminia.it), tipo: Link 5051 y Mini Link 5064; 2) Marca: Globo (Italia - www.ceramicaglobe.com), tipo: Open Space SA S02, SA S03, SB S02 y Space Stone SS S02; 3) Marca: Villeroy&Boch (Alemania - www.villeroy-boch.com), tipo: Memento 5628 10 - WWC TS. - Para Bastidores Para inodoro Duofix. Características - Perfiles en U, galvanizados. Suministro - Juego compuesto por 2 unidades. Código EAN: 4025416846260
