# Juego de protección contra incendios para bastidor serie Duofix, referencia 111.863.00.1 de Geberit, para inodoro suspendido con - de Geberit

- Propiedad del archivo: CONSTRUNARIO
- Formato: FIEBDC-3/2012
- Programa: Construnario Versión 3.51
- Fecha de los precios: 14/03/2024
- Divisa: EUR

**111863001** u Juego de protección contra incendios para bastidor serie Duofix, referencia 111.863.00.1 de Geberit, para inodoro suspendido con - de Geberit
Precio: 411.80
Aplicación - Para la protección contra la propagación de incendios. - Para el montaje en Bastidores Geberit Duofix para inodoro suspendido con cisterna empotrada sigma 12 cm (UP320). - Para el montaje en registro, tubo de descarga y codo de desagüe. Características - Resistencia al fuego de hasta 90 minutos. Suministro - Cierre contraincendio Para codo de descarga y codo de desagüe. - Cierre contraincendio Para registro. - cajetín premontaje. - Material de fijación. Código EAN: 4025416846376
