# Fijación serie Duofix, referencia 111.868.00.1 de Geberit, para lavabos con distancia entre fijaciones 38–58 cm - de Geberit

- Propiedad del archivo: CONSTRUNARIO
- Formato: FIEBDC-3/2012
- Programa: Construnario Versión 3.51
- Fecha de los precios: 14/03/2024
- Divisa: EUR

**111868001** u Fijación serie Duofix, referencia 111.868.00.1 de Geberit, para lavabos con distancia entre fijaciones 38–58 cm - de Geberit
Precio: 96.60
Aplicación - Para la fijación de lavabos con una distancia entre fijaciones superior a 38 cm en bastidor Duofix para lavabo. Características - Distancia entre fijaciones ajustable 38 - 58 cm. - Galvanizada. Suministro - 2 varillas roscadas M10. - 2 perfiles de acoplamiento para varillas roscadas. - perfil de refuerzo. - Material de fijación. Código EAN: 4025416753131
