# Juego de conexión de suministro Geberit centro posterior, para cisternas vistas AP123 y AP127 - de Geberit

- Propiedad del archivo: CONSTRUNARIO
- Formato: FIEBDC-3/2012
- Programa: Construnario Versión 3.51
- Fecha de los precios: 14/03/2024
- Divisa: EUR

| Código | Ud | Descripción | Precio |
|---|---|---|---|
| 115427001 | u | Juego de conexión de suministro Geberit centro posterior, para cisternas vistas AP123 y AP127 - de Geberit | 52.40 |
