# Kit de conexión de suministro Geberit para cisternas vistas con conexión de suministro posterior en el centro - de Geberit

- Propiedad del archivo: CONSTRUNARIO
- Formato: FIEBDC-3/2012
- Programa: Construnario Versión 3.51
- Fecha de los precios: 14/03/2024
- Divisa: EUR

| Código | Ud | Descripción | Precio |
|---|---|---|---|
| 115438001 | u | Kit de conexión de suministro Geberit para cisternas vistas con conexión de suministro posterior en el centro - de Geberit | 94.10 |
