# Placa cartón yeso serie Duofix, referencia 111.855.00.1 de Geberit, para inodoro suspendido - de Geberit

- Propiedad del archivo: CONSTRUNARIO
- Formato: FIEBDC-3/2012
- Programa: Construnario Versión 3.51
- Fecha de los precios: 14/03/2024
- Divisa: EUR

**111855001** u Placa cartón yeso serie Duofix, referencia 111.855.00.1 de Geberit, para inodoro suspendido - de Geberit
Precio: 54.20
Información técnica - Material Cartón yeso - Resistencia de compresión 3.5 N/mm² Aplicación - Para la instalación de placa de yeso de una capa en un Bastidor Geberit Duofix Para inodoro suspendido. Características - Taladros Para manguitos de inodoro. - Marcas Para cortar El cajetín premontaje. - Antihumedad. - No inflamable. Código EAN: 4025416665885
