# Travesaño serie Duofix, referencia 111.041.00.1 de Geberit. Fijación de bastidor, distancia entre montantes a partir de 60 cm - de Geberit

- Propiedad del archivo: CONSTRUNARIO
- Formato: FIEBDC-3/2012
- Programa: Construnario Versión 3.51
- Fecha de los precios: 14/03/2024
- Divisa: EUR

**111041001** u Travesaño serie Duofix, referencia 111.041.00.1 de Geberit. Fijación de bastidor, distancia entre montantes a partir de 60 cm - de Geberit
Precio: 86.40
Travesaño Geberit Duofix para fijación de elementos de montaje: material acero galvanizado dimensiones 650 x 600 mm anchura 60 cm para elementos de montaje para lavabo con anchura de 44 cm o 50 cm (a 50 cm con fijación limitada de muebles) para las construcciones realizadas por el procedimiento seco para el montaje en instalaciones de tabiques altos hasta la altura del interior para el montaje en paredes de instalación altas hasta la altura del interior para el montaje en paredes del sistema Geberit Duofix a la altura del interior para crear nichos, por ejemplo, para armarios empotrables con espejo para fijar los elementos de montaje Geberit Duofix para lavabo entre dos soportes necesario si el elemento de montaje para lavabo no puede fijarse a la pared posterior mediante el kit de fijación y pared Código EAN: 4025410946461
