# Juego de extensiones de patas Geberit Duofix para altura de recrecido de 20–40 cm - de Geberit

- Propiedad del archivo: CONSTRUNARIO
- Formato: FIEBDC-3/2012
- Programa: Construnario Versión 3.51
- Fecha de los precios: 14/03/2024
- Divisa: EUR

| Código | Ud | Descripción | Precio |
|---|---|---|---|
| 111848001 | u | Juego de extensiones de patas Geberit Duofix para altura de recrecido de 20–40 cm - de Geberit | 50.20 |
