# Pulsador serie Sigma01 para doble descarga, referencia 115.770.DT.5 de Geberit. Plástico ASA, Latón - de Geberit

- Propiedad del archivo: CONSTRUNARIO
- Formato: FIEBDC-3/2012
- Programa: Construnario Versión 3.51
- Fecha de los precios: 14/03/2024
- Divisa: EUR

**115770DT5** u Pulsador serie Sigma01 para doble descarga, referencia 115.770.DT.5 de Geberit. Plástico ASA, Latón - de Geberit
Precio: 347.50
Información técnica - Fuerza de accionamiento < 20 N Aplicación - Para activación de la descarga de cisternas empotradas Geberit. - Para Doble volumen de descarga. - Para accionamiento frontal. - Para la utilización con cisterna empotrada Geberit Sigma 12 cm (UP320). - Para cisterna empotrada Geberit Sigma 8 cm (UP720/UP700). - No apto para cisternas empotradas Geberit Twinline, ni Geberit Kappa 15 cm (UP200) con accionamiento superior o frontal. Suministro - Varillas de accionamiento. - Patas fijación marco. - Marco de sujeción. Código EAN: 4025410035219
