# Pulsador serie Sigma01, referencia 115.770.JQ.5 de Geberit. Para doble descarga - de Geberit

- Propiedad del archivo: CONSTRUNARIO
- Formato: FIEBDC-3/2012
- Programa: Construnario Versión 3.51
- Fecha de los precios: 14/03/2024
- Divisa: EUR

**115770JQ5** u Pulsador serie Sigma01, referencia 115.770.JQ.5 de Geberit. Para doble descarga - de Geberit
Precio: 124.00
Pulsador serie Sigma01, referencia 115.770.JQ.5 de Geberit. Para doble descarga Fuerza de accionamiento < 20 N Aplicaciones Para el accionamiento de la descarga en cisternas empotradas Geberit Sigma Propiedades Accionamiento frontal Varillas de accionamiento aisladas acústicamente, ajuste rápido sin herramientas Código EAN: 4025410756596
