# Pulsador Geberit Sigma01 para doble descarga, para inodoro Bambini: Placa: blanco, Pulsador de descarga completa: azul océano, P - de Geberit

- Propiedad del archivo: CONSTRUNARIO
- Formato: FIEBDC-3/2012
- Programa: Construnario Versión 3.51
- Fecha de los precios: 14/03/2024
- Divisa: EUR

**115770SX5** Pulsador Geberit Sigma01 para doble descarga, para inodoro Bambini: Placa: blanco, Pulsador de descarga completa: azul océano, P - de Geberit
Precio: 117.15
Pulsadores y sistemas de descarga para inodoro
