# Pulsador serie Sigma10 - para descarga interrumpible acero inoxidable, referencia 115.758.SN.5 de Geberit. Cepillado/pulido/cepi - de Geberit

- Propiedad del archivo: CONSTRUNARIO
- Formato: FIEBDC-3/2012
- Programa: Construnario Versión 3.51
- Fecha de los precios: 14/03/2024
- Divisa: EUR

**115758SN5** u Pulsador serie Sigma10 - para descarga interrumpible acero inoxidable, referencia 115.758.SN.5 de Geberit. Cepillado/pulido/cepi - de Geberit
Precio: 194.60
Aplicación - Para activación de la descarga de cisternas empotradas Geberit. - Para descarga interrumpible. - Para la utilización con la cisterna empotrada Geberit Sigma 12 cm (UP320). - Para accionamiento frontal. - Para la utilización con cisterna empotrada Geberit Sigma 12 cm (UP300). - Para cisterna empotrada Geberit Sigma 8 cm (UP720/UP700). Suministro - Marco de sujeción. - Patas fijación marco. - Varillas de accionamiento. Código EAN: 4025416198505
