# Pulsador serie Sigma10, referencia 115.787.SN.5 de Geberit. Para descarga interrumpible acero inoxidable, cepillado/pulido/cepil - de Geberit

- Propiedad del archivo: CONSTRUNARIO
- Formato: FIEBDC-3/2012
- Programa: Construnario Versión 3.51
- Fecha de los precios: 14/03/2024
- Divisa: EUR

**115787SN5** u Pulsador serie Sigma10, referencia 115.787.SN.5 de Geberit. Para descarga interrumpible acero inoxidable, cepillado/pulido/cepil - de Geberit
Precio: 221.80
Aplicación - Para activación de la descarga de cisternas empotradas Geberit. - Para descarga interrumpible. - Para la utilización con la cisterna empotrada Geberit Sigma 12 cm (UP320). - Para accionamiento frontal. - Para la utilización con cisterna empotrada Geberit Sigma 12 cm (UP300). - Para cisterna empotrada Geberit Sigma 8 cm (UP720/UP700). Suministro - Marco de sujeción. - Patas fijación marco. - Varillas de accionamiento. Código EAN: 4025416551935
