# Pulsador Geberit Sigma10 para descarga interrumpible: negro mate lacado, revestimiento fácil de limpiar, negro - de Geberit

- Propiedad del archivo: CONSTRUNARIO
- Formato: FIEBDC-3/2012
- Programa: Construnario Versión 3.51
- Fecha de los precios: 14/03/2024
- Divisa: EUR

| Código | Ud | Descripción | Precio |
|---|---|---|---|
| 115758165 | u | Pulsador Geberit Sigma10 para descarga interrumpible: negro mate lacado, revestimiento fácil de limpiar, negro - de Geberit | 247.70 |
