# Pulsador serie Sigma20, referencia 115.882.14.1 de Geberit. Para doble descarga: negro mate lacado, revestimiento fácil de limpi - de Geberit

- Propiedad del archivo: CONSTRUNARIO
- Formato: FIEBDC-3/2012
- Programa: Construnario Versión 3.51
- Fecha de los precios: 14/03/2024
- Divisa: EUR

**115882141** u Pulsador serie Sigma20, referencia 115.882.14.1 de Geberit. Para doble descarga: negro mate lacado, revestimiento fácil de limpi - de Geberit
Precio: 158.60
Pulsador serie Sigma20, referencia 115.882.14.1 de Geberit. Para doble descarga: negro mate lacado, revestimiento fácil de limpiar, cromado brillante Fuerza de accionamiento < 20 N Aplicaciones Para el accionamiento de la descarga en cisternas empotradas Geberit Sigma Propiedades Accionamiento frontal Varillas de accionamiento aisladas acústicamente, ajuste rápido sin herramientas Código EAN: 4025416709206
