# Pulsador serie Sigma20, referencia 115.882.JQ.1 de Geberit. Para doble descarga: lacado cromado mate, revestimiento fácil de lim - de Geberit

- Propiedad del archivo: CONSTRUNARIO
- Formato: FIEBDC-3/2012
- Programa: Construnario Versión 3.51
- Fecha de los precios: 14/03/2024
- Divisa: EUR

**115882JQ1** u Pulsador serie Sigma20, referencia 115.882.JQ.1 de Geberit. Para doble descarga: lacado cromado mate, revestimiento fácil de lim - de Geberit
Precio: 176.60
Pulsador serie Sigma20, referencia 115.882.JQ.1 de Geberit. Para doble descarga: lacado cromado mate, revestimiento fácil de limpiar, cromado brillante Fuerza de accionamiento < 20 N Aplicaciones Para el accionamiento de la descarga en cisternas empotradas Geberit Sigma Propiedades Accionamiento frontal Varillas de accionamiento aisladas acústicamente, ajuste rápido sin herramientas Código EAN: 4025416352440
