# Pulsador serie Sigma20, referencia 115.882.SN.1 de Geberit. Acero inoxidable para doble descarga - cepillado/pulido/cepillado - de Geberit

- Propiedad del archivo: CONSTRUNARIO
- Formato: FIEBDC-3/2012
- Programa: Construnario Versión 3.51
- Fecha de los precios: 14/03/2024
- Divisa: EUR

**115882SN1** u Pulsador serie Sigma20, referencia 115.882.SN.1 de Geberit. Acero inoxidable para doble descarga - cepillado/pulido/cepillado - de Geberit
Precio: 195.20
Aplicación - Para Doble volumen de descarga. - Para activación de la descarga de cisternas empotradas Geberit. - Para la utilización con cisterna empotrada Geberit Sigma 12 cm (UP320). - Para accionamiento frontal. - Para cisterna empotrada Geberit Sigma 8 cm (UP720/UP700). - No apto para cisternas empotradas Geberit Twinline, ni Geberit Kappa 15 cm (UP200) con accionamiento superior o frontal. Suministro - Marco de sujeción. - Patas fijación marco. - Varillas de accionamiento. Código EAN: 4025416544906
