# Pulsador serie Sigma20, referencia 115.889.SN.1 de Geberit. Acero inoxidable para doble descarga - cepillado/pulido/cepillado - de Geberit

- Propiedad del archivo: CONSTRUNARIO
- Formato: FIEBDC-3/2012
- Programa: Construnario Versión 3.51
- Fecha de los precios: 14/03/2024
- Divisa: EUR

**115889SN1** u Pulsador serie Sigma20, referencia 115.889.SN.1 de Geberit. Acero inoxidable para doble descarga - cepillado/pulido/cepillado - de Geberit
Precio: 222.00
Aplicación • Para el accionamiento de la descarga en cisternas empotradas Geberit Sigma. Suministro incluye • Marco de fijación • 2 patas fijación marco • 2 varillas de accionamiento • Juego de tornillos Código EAN: 4025416544937
