# Pulsador Sigma21, referencia 115.650.00.1 de Geberit. Para doble descarga, color metálico oro rosado - de Geberit

- Propiedad del archivo: CONSTRUNARIO
- Formato: FIEBDC-3/2012
- Programa: Construnario Versión 3.51
- Fecha de los precios: 14/03/2024
- Divisa: EUR

**115650001** u Pulsador Sigma21, referencia 115.650.00.1 de Geberit. Para doble descarga, color metálico oro rosado - de Geberit
Precio: 559.10
Fuerza de accionamiento < 20 N Aplicaciones Para el accionamiento de la descarga en cisternas empotradas Geberit Sigma Código EAN: 4025410739162
