# Pulsador Sigma21, referencia 115.652.JV.1 de Geberit.Color metálico latón: latón, efecto hormigón - de Geberit

- Propiedad del archivo: CONSTRUNARIO
- Formato: FIEBDC-3/2012
- Programa: Construnario Versión 3.51
- Fecha de los precios: 14/03/2024
- Divisa: EUR

**115652JV1** u Pulsador Sigma21, referencia 115.652.JV.1 de Geberit.Color metálico latón: latón, efecto hormigón - de Geberit
Precio: 703.80
Para doble descarga
