# Pulsador Sigma21, referencia 115.652.JX.1 de Geberit. Color metálico latón: latón, nogal americano - de Geberit

- Propiedad del archivo: CONSTRUNARIO
- Formato: FIEBDC-3/2012
- Programa: Construnario Versión 3.51
- Fecha de los precios: 14/03/2024
- Divisa: EUR

**115652JX1** u Pulsador Sigma21, referencia 115.652.JX.1 de Geberit. Color metálico latón: latón, nogal americano - de Geberit
Precio: 970.60
Para doble descarga
