# Pulsador Sigma21, referencia 115.652.SI.1 de Geberit. Color metálico latón: latón, blanco - de Geberit

- Propiedad del archivo: CONSTRUNARIO
- Formato: FIEBDC-3/2012
- Programa: Construnario Versión 3.51
- Fecha de los precios: 14/03/2024
- Divisa: EUR

**115652SI1** u Pulsador Sigma21, referencia 115.652.SI.1 de Geberit. Color metálico latón: latón, blanco - de Geberit
Precio: 625.50
Para doble descarga
