# Pulsador Geberit Sigma21 para doble descarga, color metálico cromado: cromado, lava - de Geberit

- Propiedad del archivo: CONSTRUNARIO
- Formato: FIEBDC-3/2012
- Programa: Construnario Versión 3.51
- Fecha de los precios: 14/03/2024
- Divisa: EUR

| Código | Ud | Descripción | Precio |
|---|---|---|---|
| 115884JK1 | u | Pulsador Geberit Sigma21 para doble descarga, color metálico cromado: cromado, lava - de Geberit | 315.40 |
