# Pulsador serie Sigma30, referencia 115.833.KM.1 de Geberit. Doble descarga, negro/cromado brillante/negro - de Geberit

- Propiedad del archivo: CONSTRUNARIO
- Formato: FIEBDC-3/2012
- Programa: Construnario Versión 3.51
- Fecha de los precios: 14/03/2024
- Divisa: EUR

**115883KM1** u Pulsador serie Sigma30, referencia 115.833.KM.1 de Geberit. Doble descarga, negro/cromado brillante/negro - de Geberit
Precio: 134.70
Aplicación: • Para doble volumen de descarga. • Para activación de la descarga de cisternas empotradas Geberit. • Para la utilización con cisterna empotrada Geberit Sigma 12 cm (UP320). • Para accionamiento frontal. • Para la utilización con cisterna empotrada Geberit Sigma 12 cm (UP300). • Para cisterna empotrada Geberit Sigma 8 cm (UP720/UP700). • No apto para cisternas empotradas Geberit Twinline, ni Geberit Kappa 15 cm (UP200) con accionamiento superior o frontal. Datos técnicos: • Fuerza de accionamiento: < 20 N. • Material: plástico. Suministro • Marco de sujeción. • Patas fijación marco. • Varillas de accionamiento. Código EAN: 4025416516736
