# Pulsador serie Sigma30, para doble descarga: negro mate lacado, revestimiento fácil de limpiar, negra - de Geberit

- Propiedad del archivo: CONSTRUNARIO
- Formato: FIEBDC-3/2012
- Programa: Construnario Versión 3.51
- Fecha de los precios: 14/03/2024
- Divisa: EUR

**115883161** u Pulsador serie Sigma30, para doble descarga: negro mate lacado, revestimiento fácil de limpiar, negra - de Geberit
Precio: 212.30
Pulsador serie Sigma30, para doble descarga: negro mate lacado, revestimiento fácil de limpiar, negra Fuerza de accionamiento < 20 N Aplicaciones Para el accionamiento de la descarga en cisternas empotradas Geberit Sigma Propiedades Accionamiento frontal Varillas de accionamiento aisladas acústicamente, ajuste rápido sin herramientas Código EAN: 4025410759580
