# Pulsador Geberit Twinline30 para doble descarga: cromado mate / Con revestimiento de limpieza fácil - de Geberit

- Propiedad del archivo: CONSTRUNARIO
- Formato: FIEBDC-3/2012
- Programa: Construnario Versión 3.51
- Fecha de los precios: 14/03/2024
- Divisa: EUR

| Código | Ud | Descripción | Precio |
|---|---|---|---|
| 115899JQ1 | u | Pulsador Geberit Twinline30 para doble descarga: cromado mate / Con revestimiento de limpieza fácil - de Geberit | 101.80 |
