# Pulsador serie Sigma30, referencia 115.893.KJ.1 de Geberit. Descarga interrumpible, blanco/cromado brillante/blanco - de Geberit

- Propiedad del archivo: CONSTRUNARIO
- Formato: FIEBDC-3/2012
- Programa: Construnario Versión 3.51
- Fecha de los precios: 14/03/2024
- Divisa: EUR

**115893KJ1** u Pulsador serie Sigma30, referencia 115.893.KJ.1 de Geberit. Descarga interrumpible, blanco/cromado brillante/blanco - de Geberit
Precio: 195.60
Aplicación: • Para activación de la descarga de cisternas empotradas Geberit. • Para descarga interrumpible. • Para la utilización con la cisterna empotrada Geberit Sigma 12 cm. • Para cisterna empotrada Geberit Sigma 8 cm (UP720/UP700). • No apto para cisternas empotradas Geberit Twinline, ni Geberit Omega 12 cm con accionamiento superior o frontal. Datos técnicos: • Fuerza de accionamiento < 20 N. Código EAN: 4025416516774
