# Pulsador serie Sigma30, referencia 115.893.JT.1 de Geberit. Blanco mate lacado, revestimiento fácil de limpiar, cromado brillant - de Geberit

- Propiedad del archivo: CONSTRUNARIO
- Formato: FIEBDC-3/2012
- Programa: Construnario Versión 3.51
- Fecha de los precios: 14/03/2024
- Divisa: EUR

**115893JT1** u Pulsador serie Sigma30, referencia 115.893.JT.1 de Geberit. Blanco mate lacado, revestimiento fácil de limpiar, cromado brillant - de Geberit
Precio: 246.50
Pulsador serie Sigma30, referencia 115.893.JT.1 de Geberit. Blanco mate lacado, revestimiento fácil de limpiar, cromado brillante Fuerza de accionamiento < 20 N Descarga interrumpible, atornillable Aplicaciones Para el accionamiento de la descarga en cisternas empotradas Geberit Sigma Propiedades Accionamiento frontal Varillas de accionamiento aisladas acústicamente, ajuste rápido sin herramientas Código EAN: 4025410635570
