# Pulsador serie Sigma50 para doble descarga, referencia 115.670.QB.2 de Geberit. Metálico oro rosado - de Geberit

- Propiedad del archivo: CONSTRUNARIO
- Formato: FIEBDC-3/2012
- Programa: Construnario Versión 3.51
- Fecha de los precios: 14/03/2024
- Divisa: EUR

**115670QB2** u Pulsador serie Sigma50 para doble descarga, referencia 115.670.QB.2 de Geberit. Metálico oro rosado - de Geberit
Precio: 634.10
Color: oro rosado, oro rosado, cepillado, con revestimiento fácil de limpiar
