# Pulsador Sigma50, referencia 115.672.00.2 de Geberit, color metálico latón: latón, específico del cliente - de Geberit

- Propiedad del archivo: CONSTRUNARIO
- Formato: FIEBDC-3/2012
- Programa: Construnario Versión 3.51
- Fecha de los precios: 14/03/2024
- Divisa: EUR

**115672002** u Pulsador Sigma50, referencia 115.672.00.2 de Geberit, color metálico latón: latón, específico del cliente - de Geberit
Precio: 559.10
Para doble descarga
