# Pulsador serie Sigma50 para doble descarga, referencia 115.672.QF.2 de Geberit. Color metálico latón - de Geberit

- Propiedad del archivo: CONSTRUNARIO
- Formato: FIEBDC-3/2012
- Programa: Construnario Versión 3.51
- Fecha de los precios: 14/03/2024
- Divisa: EUR

**115672QF2** u Pulsador serie Sigma50 para doble descarga, referencia 115.672.QF.2 de Geberit. Color metálico latón - de Geberit
Precio: 634.10
Color metálico latón: latón, latón, cepillado, con revestimiento fácil de limpiar
