# Pulsador Sigma50, referencia 115.788.11.2 de Geberit. Para doble descarga, color metálico cromado: cromado, blanco - de Geberit

- Propiedad del archivo: CONSTRUNARIO
- Formato: FIEBDC-3/2012
- Programa: Construnario Versión 3.51
- Fecha de los precios: 14/03/2024
- Divisa: EUR

**115788112** u Pulsador Sigma50, referencia 115.788.11.2 de Geberit. Para doble descarga, color metálico cromado: cromado, blanco - de Geberit
Precio: 255.40
Pulsador Sigma50, referencia 115.788.11.2 de Geberit. Para doble descarga, color metálico cromado: cromado, blanco Fuerza de accionamiento < 20 N Aplicaciones Para el accionamiento de la descarga en cisternas empotradas Geberit Sigma Propiedades Accionamiento frontal Pulsadores con revestimiento easy-to-clean Varillas de accionamiento aisladas acústicamente, ajuste rápido sin herramientas Código EAN: 4025416453192
