# Pulsador Sigma60, referencia 115.640.JL.1 de Geberit. Doble descarga, enrasado: gris arena, espejado, cromado brillante - de Geberit

- Propiedad del archivo: CONSTRUNARIO
- Formato: FIEBDC-3/2012
- Programa: Construnario Versión 3.51
- Fecha de los precios: 14/03/2024
- Divisa: EUR

**115640JL1** u Pulsador Sigma60, referencia 115.640.JL.1 de Geberit. Doble descarga, enrasado: gris arena, espejado, cromado brillante - de Geberit
Precio: 495.90
Gris arena, espejado, cromado brillante
