# Pulsador serie Sigma60, referencia 115.640.GH.1 de Geberit. Acero inox. - de Geberit

- Propiedad del archivo: CONSTRUNARIO
- Formato: FIEBDC-3/2012
- Programa: Construnario Versión 3.51
- Fecha de los precios: 14/03/2024
- Divisa: EUR

**115640GH1** u Pulsador serie Sigma60, referencia 115.640.GH.1 de Geberit. Acero inox. - de Geberit
Precio: 506.70
Aplicación: • Para doble volumen de descarga. • Para grosores de revestimiento de 24-50 mm. • Para activación de la descarga con las cisternas empotradas Geberit Sigma 12 cm. • Para activación de la descarga con las cisternas empotradas Geberit Sigma 8 cm, serie de fabricación 2016. Características: • Serie de fabricación 2016. • Accionamiento frontal. • Pulsador enrasado con la pared. • Varillas de accionamiento isofónicas, ajuste rápido sin herramientas. Datos técnicos: Material: fundición inyectada de cinc. Suministro: • Bastidor de compensación. • 2 Distanciador. • Patas fijación marco. • Varillas de accionamiento. • Tapa de protección. • Material de fijación. Código EAN: 4025416546788
