# Pulsador Geberit Sigma60 para doble descarga, enrasado: lava, espejado, cromado brillante - de Geberit

- Propiedad del archivo: CONSTRUNARIO
- Formato: FIEBDC-3/2012
- Programa: Construnario Versión 3.51
- Fecha de los precios: 14/03/2024
- Divisa: EUR

| Código | Ud | Descripción | Precio |
|---|---|---|---|
| 115640JK1 | u | Pulsador Geberit Sigma60 para doble descarga, enrasado: lava, espejado, cromado brillante - de Geberit | 495.90 |
