# Marco pulsador serie Sigma60, referencia 115.641.GH.1 de Geberit. Cromo cepillado - de Geberit

- Propiedad del archivo: CONSTRUNARIO
- Formato: FIEBDC-3/2012
- Programa: Construnario Versión 3.51
- Fecha de los precios: 14/03/2024
- Divisa: EUR

**115641GH1** u Marco pulsador serie Sigma60, referencia 115.641.GH.1 de Geberit. Cromo cepillado - de Geberit
Precio: 160.70
Aplicación: • Para la aplicación con el pulsador Geberit Sigma60, serie de fabricación 2016. • Para cubrir bordes de baldosas imperfectos. Datos técnicos: Material: fundición inyectada de cinc. Código EAN: 4025416547037
