# Marco pulsador serie Sigma60, referencia 115.641.21.1 de Geberit. Cromado brillante - de Geberit

- Propiedad del archivo: CONSTRUNARIO
- Formato: FIEBDC-3/2012
- Programa: Construnario Versión 3.51
- Fecha de los precios: 14/03/2024
- Divisa: EUR

**115641211** u Marco pulsador serie Sigma60, referencia 115.641.21.1 de Geberit. Cromado brillante - de Geberit
Precio: 165.80
Aplicación: • Para la aplicación con el pulsador Geberit Sigma60, serie de fabricación 2016. • Para cubrir bordes de baldosas imperfectos. Datos técnicos: Material: fundición inyectada de cinc . Código EAN: 4025416547006
